# Coteterm tapa STR EPS de Sika. Grafito 100pc

- Propiedad del archivo: CONSTRUNARIO
- Formato: FIEBDC-3/2012
- Programa: Construnario Versión 3.51
- Fecha de los precios: 30/07/2024
- Divisa: EUR

**635273SIK** u Coteterm tapa STR EPS de Sika. Grafito 100pc
Precio: 14.74
COTETERM TAPA STR EPS Grafito Tapa de EPS grafito. Especialmente diseñada para ser utilizada como complemento del sistema COTETERM ANCLAJE STR U. Código EAN: 7612895613925
