# Coteterm tapa STR MW de Sika. 100pc

- Propiedad del archivo: CONSTRUNARIO
- Formato: FIEBDC-3/2012
- Programa: Construnario Versión 3.51
- Fecha de los precios: 30/07/2024
- Divisa: EUR

**635274SIK** u Coteterm tapa STR MW de Sika. 100pc
Precio: 19.72
COTETERM TAPA STR MW Tapa de lana mineral MW. Complemento de COTETERM ANCLAJE STR U, cuando va empotrado. Código EAN: 7612895613932
