# Coteterm anclaje H1 195 (P160/140) de Sika. Blanco

- Propiedad del archivo: CONSTRUNARIO
- Formato: FIEBDC-3/2012
- Programa: Construnario Versión 3.51
- Fecha de los precios: 30/07/2024
- Divisa: EUR

**635302SIK** u Coteterm anclaje H1 195 (P160/140) de Sika. Blanco
Precio: 96.35
COTETERM ANCLAJE H1 Anclaje mecánico de percusión. Descripción del producto Anclaje mecánico de percusión de máxima calidad para fijación de placas de aislamiento térmico del sistema COTETERM. Código EAN: 7612895622194
