# Coteterm anclaje de Sika 90 mm ISO CE (P40-60) - Espiga expansión, fibra vidrio ref. c/poliamida y anclaje de polipropileno, 200 uds

- Propiedad del archivo: CONSTRUNARIO
- Formato: FIEBDC-3/2012
- Programa: Construnario Versión 3.51
- Fecha de los precios: 30/07/2024
- Divisa: EUR

**635307SIK** u Coteterm anclaje de Sika 90 mm ISO CE (P40-60) - Espiga expansión, fibra vidrio ref. c/poliamida y anclaje de polipropileno, 200 uds.
Precio: 58.02
COTETERM ANCLAJE Anclaje mecánico de percusión. Descripción del producto Espiga de expansión de Poliamida reforzada con fibra de vidrio y anclaje de polipropileno. Usos . Exterior e interior . Paredes y techos. . Se emplea como espiga para la fijación mecánica en el sistema de aislamiento por el exterior COTETERM y como auxiliar para el sistema COTEGRAN CAL. Código EAN: 7612895622149
