# Anclaje de fijación roscada sobre est. madera y metal hasta un espesor máx. 0,75mm, Coteterm anclaje R 180 (P140-150) de Sika. 100 uds

- Propiedad del archivo: CONSTRUNARIO
- Formato: FIEBDC-3/2012
- Programa: Construnario Versión 3.51
- Fecha de los precios: 30/07/2024
- Divisa: EUR

**635316SIK** u Anclaje de fijación roscada sobre est. madera y metal hasta un espesor máx. 0,75mm, Coteterm anclaje R 180 (P140-150) de Sika. 100 uds.
Precio: 165.54
COTETERM ANCLAJE R Anclaje de fijación roscada de contacto permanente, especialmente indicada para asegurar la colocación de placas de aislamiento térmico sobre subestructuras de madera, GRC y metal hasta un espesor máximo de 0,75 mm Propiedades . No se oxida . Con tirafondos roscado que asegura la fijación . Fácil y rápida instalación . Diámetro de tornillo 6 mm . Diámetro de plato 60 mm . Profundidad de anclaje 30 - 40mm Aplicaciones . Lugar de aplicación: . Exterior e interior . Paredes y techos . Se utiliza como anclaje para la fijación de placas aislantes del Sistema COTETERM (40 a 150 mm según referencia anclaje). Código EAN: 7612895622057
