# Anclaje mecánico atornillado y empotrado, máx. calidad p/fij. placas aisl. térm., Coteterm anclaje STR U 2G(P100-120) de Sika. 100 uds

- Propiedad del archivo: CONSTRUNARIO
- Formato: FIEBDC-3/2012
- Programa: Construnario Versión 3.51
- Fecha de los precios: 30/07/2024
- Divisa: EUR

**635320SIK** u Anclaje mecánico atornillado y empotrado, máx. calidad p/fij. placas aisl. térm., Coteterm anclaje STR U 2G(P100-120) de Sika. 100 uds
Precio: 105.51
COTETERM ANCLAJE STR U G2 Anclaje mecánico atornillado y empotrado de máxima calidad para fijación de placas de aislamiento térmico del sistema COTETERM. Descripción del producto Especialmente diseñado para poder ofrecer las máximas garantías de seguridad en la fijación, elevada productividad en su aplicación y una elevada reducción de puentes térmicos. Usos . Exterior e interior . Paredes y techos . Se utiliza como anclaje para la fijación de placas aislantes del Sistema Coteterm Código EAN: 7612895622019
