# Anclaje mecánico para placa 200 mm, Coteterm anclaje H3 de Sika. Blanco

- Propiedad del archivo: CONSTRUNARIO
- Formato: FIEBDC-3/2012
- Programa: Construnario Versión 3.51
- Fecha de los precios: 30/07/2024
- Divisa: EUR

**635336SIK** u Anclaje mecánico para placa 200 mm, Coteterm anclaje H3 de Sika. Blanco
Precio: 92.77
COTETERM ANCLAJE H3 Anclaje mecánico de percusión de máxima calidad para fijación de placas de aislamiento térmico del sistema COTETERM. Descripción del producto: Especialmente diseñado para poder ofrecer las máximas garantías de seguridad en la fijación por percusión gracias al efecto de su arandela flexible. Usos: . Exterior e interior . Paredes y techos. . Se utiliza como anclaje para la fijación de placas aislantes del Sistema Coteterm. Código EAN: 7612895621852
