# Mortero base de cal para soportes antiguos, Cotegran Cal Base de Sika

- Propiedad del archivo: CONSTRUNARIO
- Formato: FIEBDC-3/2012
- Programa: Construnario Versión 3.51
- Fecha de los precios: 30/07/2024
- Divisa: EUR

**SIK_754691** kg Mortero base de cal para soportes antiguos, Cotegran Cal Base de Sika
Precio: 15.30
COTEGRAN CAL BASE Mortero base de cal para soportes antiguos Descripción del producto Mortero modificado con cal aérea para rehabilitación de mamposterías y soportes antiguos. Mortero base del sistema COTEGRAN CAL. Usos Soportes admisibles: - directamente: en obra de Rehabilitación/restauración como mortero Base para compensar Las irregularidades superficiales y de planeidad del soporte.. Soportes no admisibles: - Soportes hidrofugados en superficie, pintados o con yeso. - superficies horizontales o inclinadas expuestas a la acción directa del agua de lluvia . En casos no descritos consultar al Departamento Técnico
