# Capa base de regularización, especial soportes pintados, Coteterm Decor Base de Sika. Blanco

- Propiedad del archivo: CONSTRUNARIO
- Formato: FIEBDC-3/2012
- Programa: Construnario Versión 3.51
- Fecha de los precios: 30/07/2024
- Divisa: EUR

**636884SIK** kg Capa base de regularización, especial soportes pintados, Coteterm Decor Base de Sika. Blanco
Precio: 1.11
COTETERM DECOR BASE Capa base de regularización para los sistemas de Revestimientos Continuos en capa Fina PAREX DECOR impermeable. Descripción del producto Capa base mineral para la preparación de soportes de fachada, previa a la aplicación de los acabados. Usos Soportes admisibles: En REHABILITACIÓN sobre: . Enfoscados de mortero . Soportes de monocapa raspado . Soportes de monocapa árido proyectado . Soportes pintados (pinturas acrílicas lisas y rugosas), previo saneado de pintura mal adherida. En OBRA NUEVA sobre: . Hormigón. . Hormigón celular (aplicando 2 capas del producto). . Prefabricados de hormigón. . Enfoscados de mortero. . Piedra artificial. Soportes no admisibles: . Soportes hidrofugados en superficie. . Soportes de yeso. . Superficies horizontales o inclinadas expuestas a la acción directa del agua de lluvia. . No apto como capa base del Sistema Coteterm. . En casos no descritos consultar al Departamento Técnico. Código EAN: 7612895617923
