# Mortero de cal aérea natural en capa gruesa, Cotegran Cal Color de Sika, teja 30

- Propiedad del archivo: CONSTRUNARIO
- Formato: FIEBDC-3/2012
- Programa: Construnario Versión 3.51
- Fecha de los precios: 30/07/2024
- Divisa: EUR

**640530SIK** kg Mortero de cal aérea natural en capa gruesa, Cotegran Cal Color de Sika, teja 30
Precio: 15.22
COTEGRAN CAL COLOR Mortero de cal aérea natural en capa gruesa para la decoración e impermeabilización de fachadas Descripción del producto Revestimiento continuo a base de cal aérea natural con funciones de enfoscado y revoco para su uso tanto en obra nueva como rehabilitación, impermeable y decorativo. Usos . Interior y exterior . Muros y techos . Obra nueva, rehabilitación y restauración. Código EAN: 7612895634180
