# Placa (zona 1) 1000x600 mm e'=80 mm, Coteterm Placa EPS de Sika, blanco

- Propiedad del archivo: CONSTRUNARIO
- Formato: FIEBDC-3/2012
- Programa: Construnario Versión 3.51
- Fecha de los precios: 29/07/2024
- Divisa: EUR

**641830SIK** m2 Placa (zona 1) 1000x600 mm e'=80 mm, Coteterm Placa EPS de Sika, blanco
Precio: 16.29
COTETERM PLACA EPS BLANCO Panel de aislamiento. Descripción del producto: Panel de aislamiento en poliestireno expandido para sistemas de aislamiento térmico por el exterior. Usos: Para obra nueva o de rehabilitación: en superficies secas niveladas para su aislamiento externo.
