# Complemento perfil goterón PVC 2,5m/15PC

- Propiedad del archivo: CONSTRUNARIO
- Formato: FIEBDC-3/2012
- Programa: Construnario Versión 3.51
- Fecha de los precios: 30/07/2024
- Divisa: EUR

| Código | Ud | Descripción | Precio |
|---|---|---|---|
| 642554SIK | m | Complemento perfil goterón PVC 2,5m/15PC | 223.32 |
