# Malla bidireccional de fibra de carbono Sika® CarboDur®-300 Grid de Sika

- Propiedad del archivo: CONSTRUNARIO
- Formato: FIEBDC-3/2012
- Programa: Construnario Versión 3.51
- Fecha de los precios: 29/07/2024
- Divisa: EUR

**643467SIK** m2 Malla bidireccional de fibra de carbono Sika® CarboDur®-300 Grid de Sika
Precio: 60.99
Sika® CarboDur®-300 Grid Malla bidireccional de fibra de carbono para sistemas de refuerzo con morteros. Descripción del producto Es una malla bidireccional de fibra de carbono. Forma parte del sistema Sika® CarboDur® Grid. Usos Puede ser usado solamente por profesionales con experiencia. Embebido como refuerzo en los morteros Sika Mono-Top®-3200 Grid o Sika MonoTop®-3260 Grid, en su empleo para: . Refuerzo de estructuras de hormigón . Refuerzo de muros de mampostería, de ladrillo, bloques o piedra . Refuerzo de muros de mampostería rellenas . Conexión de muros de mampostería con otros muros o con estructuras de hormigón armado . Reparación de muros de mampostería fisurados . Uso interior o exterior Características . Alta resistencia a la tracción en ambas direcciones . Económico . Resistente a la corrosión . Fácil de manipular y embeber en el mortero Código EAN: 7612895645070
