# Masilla monocomponente a base de poliuretano, de elasticidad permanente, Sikaflex 11 FC Purform de Sika. Blanco C9242/20UP600

- Propiedad del archivo: CONSTRUNARIO
- Formato: FIEBDC-3/2012
- Programa: Construnario Versión 3.51
- Fecha de los precios: 30/07/2024
- Divisa: EUR

**644641SIK** u Masilla monocomponente a base de poliuretano, de elasticidad permanente, Sikaflex 11 FC Purform de Sika. Blanco C9242/20UP600
Precio: 11.00
Sikaflex®-11 FC Purform Adhesivo multiusos y sellador de juntas elástico DESCRIPCION DEL PRODUCTO Sikaflex®-11 FC Purform es un adhesivo y sellador elástico y monocomponente de curado por humedad. Es adecuado para aplicaciones de sellados elásticos y pegados multiusos tanto en interior como en exterior. El producto presenta una adhesión duradera a la mayoría de los materiales de construcción. USOS Adhesivo para unir materiales y componentes de construcción como: - hormigón - ladrillo - cerámica - Madera - Metal - Vidrio Sellador de juntas verticales y horizontales. Código EAN: 7612895650340
