# Mortero de reparación y refuerzo, tixotrópico, clase R4, resistente a los sulfatos, SikaRep®-2400 de Sika. Gris. Saco: 25 Kg

- Propiedad del archivo: CONSTRUNARIO
- Formato: FIEBDC-3/2012
- Programa: Construnario Versión 3.51
- Fecha de los precios: 30/07/2024
- Divisa: EUR

**647873SIK** kg Mortero de reparación y refuerzo, tixotrópico, clase R4, resistente a los sulfatos, SikaRep®-2400 de Sika. Gris. Saco: 25 Kg
Precio: 0.75
Sika®ep®-2400 Mortero de reparación y refuerzo, tixotrópico, clase R4, resistente a los sulfatos Descripción del producto Mortero tixotrópico, monocomponente, reforzado con fibras sintéticas, formulado a base de cementos resistentes al ataque por sulfatos, áridos seleccionados y aditivos especiales. Usos . Restauración del hormigón original (Principio 3 de la norma EN 1504-9) . Refuerzo estructural del hormigón (Principio 4 de la norma EN 1504-9) . Interior y exterior . Horizontal y vertical . Reparación y/o refuerzo estructural de frentes de forjado, pilares, jácenas, muros y estructuras de hormigón armado en edificación . Reparación y/o refuerzo estructural de pilas, estribos, vigas de puente y estructuras de hormigón armado en obra civil. . Reparación y/o refuerzo estructural de pantalanes y estructuras marinas de hormigón armado . Reparación de elementos prefabricados de hormigón Consultar con el Departamento Técnico cualquier aplicación diferente a las especificadas Código EAN: 7612895652252
