# Imprimación monocomponente, Sikagard®-850 Activator de Sika. 4kg

- Propiedad del archivo: CONSTRUNARIO
- Formato: FIEBDC-3/2012
- Programa: Construnario Versión 3.51
- Fecha de los precios: 31/07/2024
- Divisa: EUR

**SIK_648982** kg Imprimación monocomponente, Sikagard®-850 Activator de Sika. 4kg.
Precio: 83.98
Sikagard®-850 Activator Imprimación para Sikagard®-850 Clear sobre soportes minerales revestidos. Descripción del producto Es una imprimación monocomponente, lista para usar antes del revestimiento Sikagard®-850 Clear sobre soportes minerales ya revestidos, que permite mejorar la aplicación y la adherencia. Este producto forma parte del sistema Sikagard Antigraffiti. Usos Como imprimación para el sistema de revestimiento Sikagard®-850 Clear sobre soportes minerales ya revestidos. Características . Listo para usar, no es necesario diluirlo en la obra . Imprimación promotora de la adherencia . Se utiliza específicamente con Sikagard®-850 Clear . Libre de tolueno y otros disolventes aromáticos . Se aplica con brocha o rodillo Código EAN: 7612895654676
