# Pavimentos electrostáticos disipativos de resina epoxi autonivelante, Sikafloor®-2350 ESD de Sika, RAL7035

- Propiedad del archivo: CONSTRUNARIO
- Formato: FIEBDC-3/2012
- Programa: Construnario Versión 3.51
- Fecha de los precios: 30/07/2024
- Divisa: EUR

**SIK_653964** kg Pavimentos electrostáticos disipativos de resina epoxi autonivelante, Sikafloor®-2350 ESD de Sika, RAL7035
Precio: 26.69
Sikafloor®-2350 ESD Pavimentos electrostáticos disipativos de resina epoxi autonivelante Descripción del producto Sikafloor®-2350 ESD es un revestimiento bicomponente apto para la fabricación de pavimentos de resina epoxi electrostática disipativa autonivelante. Usos Sikafloor®-2350 ESD puede ser usado solamente por profesionales con experiencia. El Producto se puede utilizar como: Revestimiento de pavimento liso y conductor electrostático Tenga en cuenta: . El Producto sólo se puede utilizar para aplicaciones en interiores. . El Producto sólo puede ser utilizado por profesionales experimentados. Características . Pavimento con conductividad segura a largo plazo . Cumple con los requisitos de ESD . Bajas Emisiones de VOC (COV) . Resistente a la abrasión . Poco olor durante la aplicación. . Alta resistencia mecánica Código EAN: 7612895863788
