# Resina epoxi-acrilato para anclajes químicos (550 cm3), Sika AnchorFix®-2+ de Sika. Gris. Cartucho: 550 cm3

- Propiedad del archivo: CONSTRUNARIO
- Formato: FIEBDC-3/2012
- Programa: Construnario Versión 3.51
- Fecha de los precios: 30/07/2024
- Divisa: EUR

**662750SIK** u Resina epoxi-acrilato para anclajes químicos (550 cm3), Sika AnchorFix®-2+ de Sika. Gris. Cartucho: 550 cm3
Precio: 37.69
Sika AnchorFix®-2+ Adhesivo de anclajes para cargas medias – altas DESCRIPCION DEL PRODUCTO Adhesivo para anclajes, de dos componentes, a base de resina de epoxi-acrilato, libre de estireno y disolventes USOS Sika AnchorFix®-2+ sólo puede ser utilizado por profesionales experimentados. Como adhesivo de curado rápido para todo tipo de: - Redondos de Acero corrugado - Varillas roscadas - Pernos y sistemas de sujeción especiales - hormigón (fisurado y No fisurado) - fábrica de ladrillo maciza - Acero Antes de la aplicación se deberá verificar mediante una prueba previa el comportamiento en cuanto a adherencia, así como eventuales problemas relacionados con el soporte como podrían ser la aparición de manchas o la decoloración. Esto es debido a la diferencia de resistencia, composición y porosidad en soportes como por ejemplo: - Piedra natural - Roca sólida Código EAN: 7612895675060
