# Resina epoxi para anclajes químicos (600 ml), Sika AnchorFix®-3030 de Sika. Gris

- Propiedad del archivo: CONSTRUNARIO
- Formato: FIEBDC-3/2012
- Programa: Construnario Versión 3.51
- Fecha de los precios: 30/07/2024
- Divisa: EUR

**662751SIK** u Resina epoxi para anclajes químicos (600 ml), Sika AnchorFix®-3030 de Sika. Gris
Precio: 34.03
Sika AnchorFix®-3030 Adhesivo epoxy para la realización de anclajes químicos de altas prestaciones. Descripción del producto Es un adhesivo de altas prestaciones, bicomponente, tixotrópico, a base de resina epoxi, para la realización de anclajes de varillas roscadas y barras de acero en hormigón fisurado o no fisurado, mediante taladro seco o húmedo Usos Adhesivo para la realización de anclajes no expansibles en los siguientes casos: Trabajos estructurales . Anclaje de barras de acero en obras nuevas y de rehabilitación . Varillas roscadas . Pernos y sistemas especiales de anclaje y fijación Metalurgia, carpintería . Barandillas, balaustradas y soportes . Raíles . Marcos de ventanas y puertas Soportes . Hormigón (fisurado y no fisurado) . Albañilería hueca y maciza . Madera . Piedra natural y trabajada . Roca sólida Código EAN: 7612895675084
