# Revestimiento epoxidico bicomponente de altas prestaciones, Sikafloor®-2640 de Sika. RAL7032

- Propiedad del archivo: CONSTRUNARIO
- Formato: FIEBDC-3/2012
- Programa: Construnario Versión 3.51
- Fecha de los precios: 30/07/2024
- Divisa: EUR

**669370SIK** kg Revestimiento epoxidico bicomponente de altas prestaciones, Sikafloor®-2640 de Sika. RAL7032
Precio: 18.39
Sikafloor®-2640 Pavimento epoxy de alto rendimiento, texturado, de curado rápido, también puede usarse como capa de sellado. Descripción del producto: Es un recubrimiento de pavimento bicomponente, epoxi, coloreado, de alto rendimiento, ligeramente texturizado, de curado rápido y se puede usar como capa de sellado. Proporciona un acabado brillante resistente al desgaste, sin juntas, de bajo mantenimiento y antideslizante cuando se espolvorea con diferentes tamaños de agregados. Se pueden conseguir espesores variables de 0,6-0,8 mm. Para condiciones desgaste medio-alto. Para uso en interiores. Usos: Solo puede ser utilizado por profesionales experimentados. . Sellado / capa final para sistemas antideslizantes, tales como parkings de varias plantas y subterráneos, hangares de mantenimiento y para áreas de proceso húmedo, por ejemplo, la industria alimentaria . Capa coloreada, ligeramente texturizada, de aplicación con rodillo, para soleras de hormigón y cemento con un desgaste normal hasta medio intenso, p. ej. naves de almacenamiento y montaje, talleres de mantenimiento, garajes y rampas de carga. Código EAN: 7612895869360
