# Revestimiento epoxidico bicomponente de altas prestaciones, Sikafloor®-2640 de Sika. RAL 9002

- Propiedad del archivo: CONSTRUNARIO
- Formato: FIEBDC-3/2012
- Programa: Construnario Versión 3.51
- Fecha de los precios: 30/07/2024
- Divisa: EUR

**669378SIK** kg Revestimiento epoxidico bicomponente de altas prestaciones, Sikafloor®-2640 de Sika. RAL 9002
Precio: 22.07
Sikafloor®-2640 Pavimento epoxi de alto rendimiento, texturado, de curado rápido, también puede usarse como capa de sellado. Descripción del producto Es un recubrimiento de pavimento bicomponente, epoxi, coloreado, de alto rendimiento, ligeramente texturizado, de curado rápido y se puede usar como capa de sellado. Proporciona un acabado brillante resistente al desgaste, sin juntas, de bajo mantenimiento y antideslizante cuando se espolvorea con diferentes tamaños de áridos. Se pueden conseguir espesores variables de 0,6-0,8 mm. Para condiciones de desgaste medio-alto. Para uso en interiores. Usos . Sellado / capa final para sistemas antideslizantes, tales como parkings de varias plantas y subterráneos, hangares de mantenimiento y para áreas de proceso húmedo, por ejemplo, la industria alimentaria. . Capa coloreada, ligeramente texturizada, de aplicación con rodillo, para soleras de hormigón y cemento con un desgaste normal hasta medio intenso, p. ej. naves de almacenamiento y montaje, talleres de mantenimiento, garajes y rampas de carga. Características . De curado rápido . Bajo olor . Bajas emisiones . Bajo amarilleamiento . Resistencia mejorada a la aparición de manchas de agua . Higiénico y sin juntas . Buena resistencia mecánica . De fácil aplicación con rodillo o rastra de goma . Acabado brillante . Superficie antideslizante que se adecua a los requerimientos del cliente . Bajo mantenimiento Código EAN: 7612895869292
