# Revestimiento monocomponente transparente a base de poliuretano en base agua, Sikafloor®-419 W de Sika, mate

- Propiedad del archivo: CONSTRUNARIO
- Formato: FIEBDC-3/2012
- Programa: Construnario Versión 3.51
- Fecha de los precios: 30/07/2024
- Divisa: EUR

**682613SIK** kg Revestimiento monocomponente transparente a base de poliuretano en base agua, Sikafloor®-419 W de Sika, mate
Precio: 29.71
Sikafloor®-419 W Sellador transparente de poliuretano alifático, monocomponente, como capa de acabado en pavimentos decorativos e industriales. Descripción del producto Revestimiento de sellado a base de poliuretano alifático en base agua, monocomponente, tenaz y transparente, para capa de acabado en pavimentos interiores. Usos Sikafloor®-419 W puede ser usado solamente por profesionales con experiencia. . Capa de sellado final con requerimientos estéticos altos para sistemas lisos o antideslizantes. . Sellador sobre capas lisas, texturadas y antideslizantes de resina epoxi, poliuretano o epoxi-cemento y cementosas. . Apto para sellado de pavimentos industriales, debido a sus altas prestaciones mecánicas Características . Acabado incoloro. Puede ser brillante o mate. . Buena resistencia UV, sin amarilleamiento. . En base agua. . Olor muy bajo. . Fácil aplicación. . Rápido endurecimiento inicial. . Buena resistencia al rayado debido a su tenacidad. . Buena resistencia mecánica y química. . Buena resistencia a la abrasión Código EAN: 7612895722740
