# Revestimiento autonivelante epoxi bicomponente, Sikafloor®-381de Sika. RAL7032

- Propiedad del archivo: CONSTRUNARIO
- Formato: FIEBDC-3/2012
- Programa: Construnario Versión 3.51
- Fecha de los precios: 30/07/2024
- Divisa: EUR

**685054SIK** kg Revestimiento autonivelante epoxi bicomponente, Sikafloor®-381de Sika. RAL7032
Precio: 27.76
Sikafloor®-381 Revestimiento autonivelante epoxi bicomponente, de altas resistencias químicas y mecánicas Descripción del producto El Sikafloor®-381 es una resina epoxi bicomponente, autonivelante, pigmentada, y de grandes resistencias químicas. Compuesto epoxi totalmente sólido de acuerdo con el método de ensayo Deutsche Bauchemie e.V. (Asociación Alemana para productos químicos de construcción). Usos Revestimiento de altas resistencias químicas y mecánicas para superficies horizontales de hormigón en cubetos de contención para proteger el agua de líquidos contaminantes (según tabla de resistencias). Código EAN: 7612895876160
