# Masilla para el sellado de juntas de hormigonado, que expande en contacto con el agua, 300 cm3, SikaSwell® S-2 de Sika. Rojo

- Propiedad del archivo: CONSTRUNARIO
- Formato: FIEBDC-3/2012
- Programa: Construnario Versión 3.51
- Fecha de los precios: 30/07/2024
- Divisa: EUR

**SIK_623897** u Masilla para el sellado de juntas de hormigonado, que expande en contacto con el agua, 300 cm3, SikaSwell® S-2 de Sika. Rojo
Precio: 39.09
SikaSwell® S-2 Masilla expansiva Descripción del producto Masilla de poliuretano monocomponente que expande en contacto con el agua. Usos SikaSwell® S-2, se utiliza para el sellado impermeable juntas en estructuras y fijación del perfil SikaSwell®-P. Sellado: . De juntas de construcción. . Para el sellado de pasatubos en muros y losas. . Alrededor de todo tipo de juntas de trabajo. . Juntas de construcción de tubos de cableado. Fijación: . Fijación del Perfil Sika®Swell P Código EAN: 7612895582252
