# Revestimiento cementoso, impermeable, flexible, monocomponente y sulforresistente, Sikalastic®-127 Duo ES de Sika

- Propiedad del archivo: CONSTRUNARIO
- Formato: FIEBDC-3/2012
- Programa: Construnario Versión 3.51
- Fecha de los precios: 30/07/2024
- Divisa: EUR

**705310SIK** kg Revestimiento cementoso, impermeable, flexible, monocomponente y sulforresistente, Sikalastic®-127 Duo ES de Sika
Precio: 4.40
Sikalastic®-127 Duo ES Revestimiento cementoso, impermeable, flexible, monocomponente y sulforresistente. Descripción del producto Es un revestimiento cementoso, impermeable, flexible, monocomponente y sulforresistente, para el tratamiento superficial de hormigón y como adhesivo cerámico. Usos Es usado para la impermeabilización y protección de superficies. Los usos más comunes son: . Protección contra la penetración de agentes agresivos (EN 1504-9, principio 1) . Control de humedad en el hormigón (EN 1504-9, principio 2) . Incremento de la resistividad eléctrica del hormigón (EN 1504-9, principio 8) . Impermeabilización de depósitos y aljibes de contención de agua potable . Impermeabilización de estructuras enterradas, sótanos, fosos de ascensor, muros de cimentación, muros fisurados, tanques, galerías, túneles, tuberías de hormigón . Impermeabilización de piscinas, baños, duchas, balcones, etc. bajo embaldosado cerámico . Piscinas de agua salada. Impermeabilización y revestimiento (solado y alicatado) del vaso . Protección de estructuras de hormigón armado frente a la carbonatación Características . Monocomponente. Fácil mezclado con agua . Alta flexibilidad. Alta adherencia, en hormigón, mortero y mampostería . Aplicación manual o por proyección a máquina . Apto para tratamiento de soportes con pequeños movimientos . Apto para estar en contacto con agua potable, conforme a RD 140/2003 . Buenas resistencias químicas, conforme a EN 13529 . Buena resistencia a la carbonatación, sulfatos, agua de mar, sales de hielo-deshielo y al agua clorada . Alto rendimiento . Impermeable, incluso a altas presiones hidrostáticas, y permeable al vapor de agua. . Adhesivo de alta adherencia, excelente deformabilidad (Clase C2ES2), para la colocación de cerámica, incluso de gran formato, en pavimentos y revestimientos (interior y exterior) y piscinas de agua salada Código EAN: 7612895786391
