# Mortero reparación, monocomponente, a base cemento, Sika Monotop® 612 de Sika. Gris. Saco: 25 Kg

- Propiedad del archivo: CONSTRUNARIO
- Formato: FIEBDC-3/2012
- Programa: Construnario Versión 3.51
- Fecha de los precios: 30/07/2024
- Divisa: EUR

**92339SIK** kg Mortero reparación, monocomponente, a base cemento, Sika Monotop® 612 de Sika. Gris. Saco: 25 Kg
Precio: 1.49
Sika Monotop® 612 Mortero de reparación, monocomponente, a base de cemento, resinas sintéticas, humo de sílice y reforzado con fibras Descripción del producto: Mortero tixotrópico monocomponente a base de cemento y cargas especiales, resinas sintéticas, humo de sílice y reforzado con fibras de poliamida. Después de amasado con agua presenta un aspecto gris oscuro. Usos: . Regeneración del hormigón en capa gruesa, tanto en superficies verticales, como techos. . Regularización de superficies de hormigón o mortero de cemento, previamente a la aplicación de una pintura. . Reparación de elementos de hormigón. . Rejuntado de elementos prefabricados. Código EAN: 8428868026192
