# Mortero de enfoscado para eliminación de humedades por ascensión capilar, SikaMur® de Sika. Gris cemento

- Propiedad del archivo: CONSTRUNARIO
- Formato: FIEBDC-3/2012
- Programa: Construnario Versión 3.51
- Fecha de los precios: 30/07/2024
- Divisa: EUR

**92474SIK** kg Mortero de enfoscado para eliminación de humedades por ascensión capilar, SikaMur® de Sika. Gris cemento
Precio: 37.84
SikaMur® Mortero de enfoscado para eliminación de humedades por ascensión capilar Descripción del producto Mortero monocomponente listo para su uso con la sola adición de agua, a base de cemento, áridos seleccionados y agentes aireantes especiales, que se utiliza para capa de enfoscado en paredes exteriores con carácter general y en interiores en algunos casos. Usos . El tratamiento de paramentos que puedan verse afectados por la humedad por ascensión capilar. . Hacer enfoscados que reduzcan la formación de eflorescencias. . Recubrir todas aquellas superficies que absorban humedad del soporte, de muros contra el suelo o directamente del exterior. Puede usarse en elementos construidos con . Ladrillos. . Albañilería de piedra. . Hormigón. . Otros materiales porosos. Por su situación el producto se puede usar en: . Exteriores, en la parte inferior de los muros o paredes que se vean afectadas por la humedad ascendente. . Interiores, donde no existan habitualmente personas, pues la humedad relativa del ambiente se incrementa. . No es adecuado para aquellos casos en los que existan vías de agua a presión. Código EAN: 8428868030496
