# Imprimación en base agua, para superficies de hormigón, Sikaguard®-552 W Aquaprimer ES de Sika. Blanco lechoso

- Propiedad del archivo: CONSTRUNARIO
- Formato: FIEBDC-3/2012
- Programa: Construnario Versión 3.51
- Fecha de los precios: 30/07/2024
- Divisa: EUR

**93798SIK** l Imprimación en base agua, para superficies de hormigón, Sikaguard®-552 W Aquaprimer ES de Sika. Blanco lechoso
Precio: 10.92
Sikaguard®-552 W Aquaprimer ES Imprimación en base agua, para superficies de hormigón Descripción del producto: Es una imprimación promotora de adherencia monocomponente, en base agua, para capas de revestimiento de pinturas de polímeros en dispersión acuosa. Usos: . Imprimación para hormigón y soportes minerales densos, como fibrocemento, hormigón aligerado, yeso y morteros de reparación como el Sika® MonoTop®-620, etc. . Puede ser usado como imprimación para trabajar encima de revestimientos en base agua bien adheridos. Código EAN: 8428868026109
