# Pistola multiplicadora M600 de Sika

- Propiedad del archivo: CONSTRUNARIO
- Formato: FIEBDC-3/2012
- Programa: Construnario Versión 3.51
- Fecha de los precios: 30/07/2024
- Divisa: EUR

| Código | Ud | Descripción | Precio |
|---|---|---|---|
| 98824SIK | u | Pistola multiplicadora M600 de Sika | 92.10 |
