# Sistema de pegado elástico p/montaje de paneles de fachada SikaTack® Panel

- Propiedad del archivo: CONSTRUNARIO
- Formato: FIEBDC-3/2012
- Programa: Construnario Versión 3.51
- Fecha de los precios: 29/07/2024
- Divisa: EUR

**C0901SIK_080821** Sistema de pegado elástico p/montaje de paneles de fachada SikaTack® Panel
Sistema SikaTack®-Panel Sistema de pegado elástico para el montaje de paneles de fachada Descripción del producto: Sistema de pegado de paneles para fachadas ventiladas. Está formado por: . Adhesivo elástico SikaTack®-Panel. . La imprimación SikaTack®-Panel Primer, para reforzar la adherencia de la masilla adhesiva. . Cinta de doble cara SikaTack®-Panel 3 Con el Sistema SikaTack®-Panel los paneles de fachada se pueden fijar de una manera oculta a subestructuras preparadas para ello Usos: Fijación oculta mediante pegado de paneles para fachada ventilada, para: . Edificios residenciales y comerciales . Obras nuevas y rehabilitaciones . Obras de acabado interior
