# Rev. base poliuretano, 2 comp., gran resistencia a la intemp. Sikafloor®-357 SP

- Propiedad del archivo: CONSTRUNARIO
- Formato: FIEBDC-3/2012
- Programa: Construnario Versión 3.51
- Fecha de los precios: 29/07/2024
- Divisa: EUR

| Código | Descripción |
|---|---|
| C0901SIK_0810032 | Rev. base poliuretano, 2 comp., gran resistencia a la intemp. Sikafloor®-357 SP |
