# Revestimiento de poliuretano sellado bicomponente mate Sikafloor®-305 W

- Propiedad del archivo: CONSTRUNARIO
- Formato: FIEBDC-3/2012
- Programa: Construnario Versión 3.51
- Fecha de los precios: 31/07/2024
- Divisa: EUR

| Código | Descripción |
|---|---|
| C0901SIK_0810091 | Revestimiento de poliuretano sellado bicomponente mate Sikafloor®-305 W |
