# Junta mineral porcelánica fina SikaCeram®-650 Classic

- Propiedad del archivo: CONSTRUNARIO
- Formato: FIEBDC-3/2012
- Programa: Construnario Versión 3.51
- Fecha de los precios: 29/07/2024
- Divisa: EUR

| Código | Descripción |
|---|---|
| C0901SIK_081121 | Junta mineral porcelánica fina SikaCeram®-650 Classic |
