# Impregnación con inhibidor de corrosión Sika® FerroGard®-903 Plus, mediante aplicación manual

- Propiedad del archivo: CONSTRUNARIO
- Formato: FIEBDC-3/2012
- Programa: Construnario Versión 3.51
- Fecha de los precios: 29/07/2024
- Divisa: EUR
- Código: sika-sau (10/09/2024)

**PUSIK-001** m2 Impregnación con inhibidor de corrosión Sika® FerroGard®-903 Plus, mediante aplicación manual
Impregnación con inhibidores de corrosión a base componentes orgánicos, Sika® FerroGard®-903 Plus o similar, que cumple con el principio 11 de la EN 1504-9, en solución acuosa, con capacidad de protección tanto anódica como catódica, aplicado por medios manuales con rodillo, con un consumo de 0,5 kg/m2, siguiendo las indicaciones de la Hoja Técnica del producto, incluyendo suministro de materiales, aplicación, medios auxiliares y eliminación de residuos a vertedero. Incluso preparación, limpieza a presión o chorro abrasivo y aspiración de polvo del soporte.

| Código | Ud | Descripción | Rendimiento | Precio | Importe |
|---|---|---|---|---|---|
| 506660SIK | kg | Impregnación inhibidora de corrosión de armaduras de hormigón, Sika FerroGard®-903 Plus de Sika. Transparente (material; 30/07/2024) | 0.500 | 13.96 | 6.98 |
| MQCECARENA | h | Equipo chorro de arena (maquinaria) | 0.050 | 4.18 | 0.21 |
| MQCFRATAS | h | Fratasadora (maquinaria) | 0.050 | 4.5 | 0.23 |
| MQCBH2O | h | Bomba de agua (maquinaria) | 0.050 | 1.42 | 0.07 |
| MOC001 | h | Oficial 1ª (mano de obra) | 0.300 | 20.91 | 6.27 |
| MOC002 | h | Peón especialista (mano de obra) | 0.300 | 17.03 | 5.11 |
|  |  | Costes directos |  |  | 18.87 |

## Recursos

**506660SIK** kg Impregnación inhibidora de corrosión de armaduras de hormigón, Sika FerroGard®-903 Plus de Sika. Transparente
Sika FerroGard®-903 Plus Impregnación inhibidora de corrosión. Descripción del producto: Es un inhibidor de corrosión en superficie, diseñado para actuar sobre las armaduras de hormigón armado. Contiene componentes orgánicos. Sika® FerroGard®- 903 Plus penetra en el hormigón, formando una película protectora monomolecular alrededor de la armadura de dicho hormigón. La utilización de Sika FerroGard®-903 Plus retrasa el comienzo del proceso de corrosión, al tiempo que reduce la velocidad de la misma. La protección frente a la corrosión con Sika FerroGard®-903 Plus, incrementa la vida útil de las armaduras y su mantenimiento hasta en 15 años, si forma parte del Sistema de protección y reparación de estructura de hormigón de Sika®. Usos: - Protección de armaduras en el hormigón, tanto bajo tierra como en superficie. - Como tratamiento de mantenimiento y reparación de armaduras, tanto con problemas de corrosión, como sanas, cuando existan riesgos de sufrir corrosión, bien por problemas de carbonatación del hormigón, bien por ataque de cloruros. - Sika FerroGard®-903Plus está especialmente indicado para aumentar la vida útil del hormigón y el acabado estético del mismo. Código EAN: 8428868027397
