# Pasivación de armaduras con SikaTop® Armatec®-110 EpoCem, mediante aplicación por proyección

- Propiedad del archivo: CONSTRUNARIO
- Formato: FIEBDC-3/2012
- Programa: Construnario Versión 3.51
- Fecha de los precios: 29/07/2024
- Divisa: EUR
- Código: sika-sau (10/09/2024)

**PUSIK-014** m Pasivación de armaduras con SikaTop® Armatec®-110 EpoCem, mediante aplicación por proyección
Pasivación de armaduras con un revestimiento anticorrosión a base de resinas epoxi modificadas con cemento con inhibidor de corrosión para protección de armaduras, SikaTop® Armatec®-110 EpoCem o similar, con marcado CE según UNE-EN 1504-7, con coeficiente de difusión al CO2 superior a 7.000 y coeficiente de difusión al vapor de agua inferior a 600, aplicando dos capas, de espesor de capa aproximado de 1mm, con un consumo de 2,0 kg/m2 y capa, mediante proyección mecánica, tanto en vía seca como en vía húmeda, siguiendo las indicaciones de la Hoja Técnica del producto, incluyendo suministro de materiales, aplicación, medios auxiliares y eliminación de residuos a vertedero.

| Código | Ud | Descripción | Rendimiento | Precio | Importe |
|---|---|---|---|---|---|
| 92355SIK | kg | Revestimiento anticorrosión y capa de adherencia para armaduras hormigón, Sika Top® Armatec 110 EpoCem® de Sika. gris (material; 30/07/2024) | 4.000 | 8.81 | 35.24 |
| MQCEQAIRP | h | Equipo airless/pistola (maquinaria) | 0.100 | 4.95 | 0.50 |
| MOC001 | h | Oficial 1ª (mano de obra) | 0.030 | 20.91 | 0.63 |
| MOC002 | h | Peón especialista (mano de obra) | 0.030 | 17.03 | 0.51 |
|  |  | Costes directos |  |  | 36.88 |

## Recursos

**92355SIK** kg Revestimiento anticorrosión y capa de adherencia para armaduras hormigón, Sika Top® Armatec 110 EpoCem® de Sika. gris
Revestimiento anticorrosión y capa de adherencia para armaduras hormigón, Sika Top® Armatec 110 EpoCem® de Sika. gris Base Química Cemento Portland, resina epoxi, áridos seleccionados y aditivos. Conservación 12 meses desde su fecha de fabricación en sus envases de origen bien cerrados y no deteriorados en lugar seco y a temperaturas comprendidas entre +5ºC y +25ºC Condiciones de Almacenamiento Proteger el componente C de la humedad. Densidad Densidad de mortero fresco: ~ 2.0 kg/l (a + 23°C)SikaTop® Armatec®-110 EpoCem® en un revestimiento cementoso con resinas epoxi modificadas, de tres componentes y con inhibidor de corrosión usado para la protección de las armaduras del hormigón frente a la corrosión y como capa de adherencia. SikaTop® Armatec®-110 EpoCem® cumple con los requisitos de la UNE-EN 1504-4 y de la UNE-EN 1504-7. Contiene Tecnología EpoCem® – agente de adherencia mejorado. Tiempo abierto ampliado para los morteros de reparación. Compatible con la mayoría de los morteros de reparación Sika® MonoTop®. Buena resistencia contra la penetración de agua y cloruros. Elevadas resistencias a cortante (deslizamiento). Largo tiempo de vida de mezcla. Código EAN: 8428868038010
