# Pasivación de armaduras con Sika MonoTop®-1010 ES, mediante proyección mecánica

- Propiedad del archivo: CONSTRUNARIO
- Formato: FIEBDC-3/2012
- Programa: Construnario Versión 3.51
- Fecha de los precios: 29/07/2024
- Divisa: EUR
- Código: sika-sau (10/09/2024)

**PUSIK018** m2 Pasivación de armaduras con Sika MonoTop®-1010 ES, mediante proyección mecánica
Pasivación de armaduras del hormigón, a base de cemento mejorado con resina sintetica y humo de silice, tipo Sika MonoTop®-1010 o similar, con marcado CE según UNE-EN 1504-7 y EN 1504-4, con una resistencia a compresión mayor de 45 MPa (según EN 12190), aplicado mediante proyección mecánica o pistola, con un consumo de 2 kg/m2/cm, siguiendo las indicaciones de la Hoja Técnica del producto, incluyendo suministro de materiales, aplicación, medios auxiliares y eliminación de residuos a vertedero. Incluso preparación del soporte, limpieza a presión y aspiración de polvo, así como preparación de la mezcla con batidora eléctrica.

| Código | Ud | Descripción | Rendimiento | Precio | Importe |
|---|---|---|---|---|---|
| SIK_785613 | kg | Revestimiento de adherencia y protección de armaduras, Sika Monotop-1010 ES de Sika (material; 30/07/2024) | 4.000 | 4.88 | 19.52 |
| MOC001 | h | Oficial 1ª (mano de obra) | 0.100 | 20.91 | 2.09 |
| MOC002 | h | Peón especialista (mano de obra) | 0.100 | 17.03 | 1.70 |
| MQCEQAIRP | h | Equipo airless/pistola (maquinaria) | 0.100 | 4.95 | 0.50 |
|  |  | Costes directos |  |  | 23.81 |

## Recursos

**SIK_785613** kg Revestimiento de adherencia y protección de armaduras, Sika Monotop-1010 ES de Sika
Pasivador de armaduras e imprimación de adherencia en base cementosa que incorpora materias primas recicladas e inhibidores de la corrosión en su composición Sika MonoTop®-1010 ES es un pasivador de armaduras, cementoso, monocomponente, modificado con polímeros. Se utiliza como imprimación de adherencia y como protección anticorrosión de la armadura previo al empleo de morteros de reparación. Contiene inhibidores de corrosión y materias primas recicladas en su composición, lo que supone una menor huella de carbono frente a un mortero de iguales prestaciones. Se comercializa en un envase fabricado con materiales reciclados en su composición. Mostrar menos Incorpora materias primas recicladas en su composición Fácil de usar, sólo requiere mezclar con agua Buena adherencia al hormigón y al acero Usos Como parte de un sistema de reparación de hormigón, Sika MonoTop®-1010 ES se utiliza en las siguientes situaciones: Imprimación de adherencia en superficies de hormigón Protección contra la corrosión de armaduras Uso interior y exterior El Producto sólo puede ser utilizado por profesionales experimentados. Ventajas Incorpora materias primas recicladas en su composición Fácil de usar, sólo requiere mezclar con agua Buena adherencia al hormigón y al acero Buena resistencia a la penetración de agua y cloruros Se aplica con brocha o mediante proyección húmeda Envases Bote de 4 kg fabricado con materiales reciclados Color Polvo gris
