# Mortero de reparación estructural Sika Monotop®-4100 Protect aplicado a mano en regeneración de hormigón (Espesor: 2 cm)

- Propiedad del archivo: CONSTRUNARIO
- Formato: FIEBDC-3/2012
- Programa: Construnario Versión 3.51
- Fecha de los precios: 29/07/2024
- Divisa: EUR
- Código: sika-sau (10/09/2024)

**PUSIK-021** m2 Mortero de reparación estructural Sika Monotop®-4100 Protect aplicado a mano en regeneración de hormigón (Espesor: 2 cm)
Mortero de reparación estructural de retracción compensada, impermeable, de un componente a base de polímero modificado y reforzado con fibras, tipo Sika MonoTop®-4100 Protect o similar, que cumpla con las partes 2, 3 y 7 de la norma UNE-EN 1504-3. Clase R4 según UNE-EN 1504-3, provisto del marcado CE según la norma UNE-EN 1504-3, con resistencia al fuego, Euro clase A1 (según EN-13501-1), aplicado a mano mediante métodos tradicionales, con un espesor de capa de entre 4 y 50 mm, con un consumo aproximado de 21 kg/m2 y cm de espesor, según indicaciones de la Hoja Técnica del producto, incluyendo suministro de materiales, aplicación, medios auxiliares y eliminación de residuos a vertedero. Incluso preparación del soporte, limpieza a presión y aspiración de polvo y la humectación del soporte si no se requiere capa de imprimación, así como preparación de la mezcla con batidora manual y el posterior curado del mismo.

| Código | Ud | Descripción | Rendimiento | Precio |
|---|---|---|---|---|
| 627303SIK | kg | Mortero cementoso de reparación de hormigón, R4, Sika® MonoTop®-4100 Protect de Sika. Saco: 25 Kg (material; 30/07/2024) | 42.000 | 1.55 |
| MQCECARENA | h | Equipo chorro de arena (maquinaria) | 0.050 | 4.18 |
| MQCFRATAS | h | Fratasadora (maquinaria) | 0.050 | 4.5 |
| MQCBH2O | h | Bomba de agua (maquinaria) | 0.050 | 1.42 |
| MOC001 | h | Oficial 1ª (mano de obra) | 0.500 | 20.91 |
| MOC002 | h | Peón especialista (mano de obra) | 0.500 | 17.03 |
| %CO5 | % | Costes indirectos (10/09/2024) | 2.000 % |  |

## Recursos

**627303SIK** kg Mortero cementoso de reparación de hormigón, R4, Sika® MonoTop®-4100 Protect de Sika. Saco: 25 Kg
Mortero cementoso de reparación de hormigón, R4, Sika® MonoTop®-4100 Protect de Sika. Saco: 25 Kg Resistencia a Compresión Tiempo Resistencia 1 día ~15 MPa 7 días ~40 MPa 28 días ~50 MPa Módulo de Elasticidad a Compresión = 20 GPa (EN 13412) Resistencia a Flexión Tiempo Resistencia 1 día ~4 MPa 7 días ~5 MPa 28 días ~6 MPa Adherencia bajo tracción = 2.0 MPa (EN 1542) Fisuración ~500 µm/m (+20 °C / 65 % humedad relativa a 28 días) (EN 12617-4) Resitencia a la Retracción / Expansión = 2.0 MPa (EN 12617-4) Absorción Capilar = 0.1 kg·m-2·h-0.5 (EN 1062-3) Penetración de Agua bajo Presión ~ 10 mm (EN 12390-8) Penetración de Agua bajo Presión Negativa Sin humedad en la superficie Permeabilidad al Vapor de Agua SD= 1 m, Clase I (EN ISO 7783) Resistencia a Carbonatación dk = hormigón control MC (0.45) (EN 13295) Reacción al Fuego Euroclase A1 (EN 1504-3 cl. 5.5)Sika MonoTop®-4100 Protect es un mortero de reparación cementoso, monocomponente, reforzado con fibras, de baja retracción. Está diseñado para reparar, proteger e impermeabilizar las estructuras de hormigón. Espesor de capa 4 - 60 mm Resistente a los sulfatos Aplicación a mano y a máquina (técnica de proyección húmeda) Trabajos de restauración (Principio 3, métodos 3.1 y 3.3 de la norma EN 1504-9). Reparación de desconchones y hormigón dañado en obras de infraestructuras y superestructuras Refuerzo estructural (Principio 4, método 4.4 pf EN 1504-9). Aumento de la capacidad portante de la estructura de hormigón mediante la adición de mortero Conservación o restauración del pasivado (Principio 7, métodos 7.1 y 7.2 de la norma EN 1504-9) - Aumento del recubrimiento con mortero adicional y sustitución del hormigón contaminado o carbonatado Código EAN: 7612895587264
