# Regeneración de hormigón con Sika Monotop®-612 aplicado mediante proyección mecánica (Espesor. 2 cm)

- Propiedad del archivo: CONSTRUNARIO
- Formato: FIEBDC-3/2012
- Programa: Construnario Versión 3.51
- Fecha de los precios: 29/07/2024
- Divisa: EUR
- Código: sika-sau (10/09/2024)

**PUSIK-026** m2 Regeneración de hormigón con Sika Monotop®-612 aplicado mediante proyección mecánica (Espesor. 2 cm)
Mortero de reparación estructural, a base de cemento, áridos seleccionados, reforzado con fibras y modificado con resinas sintéticas y humo de sílice, tipo Sika MonoTop®-612 o similar, clase R3 según UNE-EN 1504-3, provisto del marcado CE según norma UNE-EN 1504-3, adherencia al soporte superior a 1,8 MPa (según EN 1542) y módulo de elasticidad superior a 25 GPa (según EN-13412), con resistencia al fuego, Euro clase A1 (según EN-13501-1) y una granulometría de 0 a 2 mm, aplicado mediante equipos de proyección en vía húmeda, con un espesor de capa de hasta 20 mm, con un consumo de 1,83 kg/m2 y mm,según indicaciones de la Hoja Técnica del producto, incluyendo suministro de materiales, aplicación, medios auxiliares y eliminación de residuos a vertedero. Incluso preparación del soporte, limpieza a presión y aspiración de polvo y la humectación del soporte si no se requiere capa de imprimación, así como preparación de la mezcla con batidora manual y el posterior curado del mismo.

| Código | Ud | Descripción | Rendimiento | Precio |
|---|---|---|---|---|
| 92339SIK | kg | Mortero reparación, monocomponente, a base cemento, Sika Monotop® 612 de Sika. Gris. Saco: 25 Kg (material; 30/07/2024) | 36.600 | 1.49 |
| MQCMPH237 | h | Máquina proyección por vía húmeda tipo Aliva®-237 (maquinaria) | 0.050 | 81.14 |
| MQCECARENA | h | Equipo chorro de arena (maquinaria) | 0.050 | 4.18 |
| MQCFRATAS | h | Fratasadora (maquinaria) | 0.050 | 4.5 |
| MQCBH2O | h | Bomba de agua (maquinaria) | 0.050 | 1.42 |
| MOC001 | h | Oficial 1ª (mano de obra) | 0.100 | 20.91 |
| MOC002 | h | Peón especialista (mano de obra) | 0.100 | 17.03 |
| %CO5 | % | Costes indirectos (10/09/2024) | 2.000 % |  |

## Recursos

**92339SIK** kg Mortero reparación, monocomponente, a base cemento, Sika Monotop® 612 de Sika. Gris. Saco: 25 Kg
Sika Monotop® 612 Mortero de reparación, monocomponente, a base de cemento, resinas sintéticas, humo de sílice y reforzado con fibras Descripción del producto: Mortero tixotrópico monocomponente a base de cemento y cargas especiales, resinas sintéticas, humo de sílice y reforzado con fibras de poliamida. Después de amasado con agua presenta un aspecto gris oscuro. Usos: . Regeneración del hormigón en capa gruesa, tanto en superficies verticales, como techos. . Regularización de superficies de hormigón o mortero de cemento, previamente a la aplicación de una pintura. . Reparación de elementos de hormigón. . Rejuntado de elementos prefabricados. Código EAN: 8428868026192

**MQCMPH237** h Máquina proyección por vía húmeda tipo Aliva®-237
El AL-237 es una máquina de proyección de hormigón compacta para vía seca, así como para aplicaciónes de mortero en vía húmeda de pequeño tamaño. La escasa altura de llenado de la tolva permite el manejo de materiales premezclados con poco esfuerzo. El FC integrado (cambiador de frecuencia), permite una velocidad variable del rotor, y con ello, la capacidad de transporte específica para cada aplicación. Con un rango de capacidad de transporte que va desde los 0,4 hasta los 4,0 m3/h, el AL-237 es recomendable para todo tipo de trabajo de proyección por vía seca.
