# Mortero de reparación estructural SikaRep®-2300 aplicado mediante proyección mecánica (Espesor: 2 cm)

- Propiedad del archivo: CONSTRUNARIO
- Formato: FIEBDC-3/2012
- Programa: Construnario Versión 3.51
- Fecha de los precios: 29/07/2024
- Divisa: EUR
- Código: sika-sau (10/09/2024)

**PUSIK-034** m2 Mortero de reparación estructural SikaRep®-2300 aplicado mediante proyección mecánica (Espesor: 2 cm)
Mortero de reparación estructural de baja retracción, de un componente a base de polímero modificado y reforzado con fibras, tipo SikaRep®-2300 o similar, clase R3 según UNE-EN 1504-3, provisto del marcado CE según la norma UNE-EN 1504-3, con resistencia al fuego, Euro clase A1 (según EN-13501-1), aplicado por proyección con medios mecánicos, con un espesor de 5 a 60 mm, con un consumo aproximado de 20 kg/m2 y cm de espesor, según indicaciones de la Hoja Técnica del producto, incluyendo preparación de la superficie por medios manuales, suministro de materiales, aplicación, medios auxiliares y eliminación de residuos a vertedero. Incluso humectación del soporte si no se requiere capa de imprimación, así como preparación de la mezcla con batidora manual y el posterior curado del mismo.

| Código | Ud | Descripción | Rendimiento | Precio |
|---|---|---|---|---|
| 647872SIK | kg | Mortero de reparación, tixotrópico, clase R3, resistente a los sulfatos, SikaRep®-2300 de Sika. Gris. Saco: 25 Kg (material; 30/07/2024) | 40.000 | 0.75 |
| MQCMPH237 | h | Máquina proyección por vía húmeda tipo Aliva®-237 (maquinaria) | 0.050 | 81.14 |
| MQCECARENA | h | Equipo chorro de arena (maquinaria) | 0.050 | 4.18 |
| MQCFRATAS | h | Fratasadora (maquinaria) | 0.050 | 4.5 |
| MQCBH2O | h | Bomba de agua (maquinaria) | 0.050 | 1.42 |
| MOC001 | h | Oficial 1ª (mano de obra) | 0.100 | 20.91 |
| MOC002 | h | Peón especialista (mano de obra) | 0.100 | 17.03 |
| %CO5 | % | Costes indirectos (10/09/2024) | 2.000 % |  |

## Recursos

**647872SIK** kg Mortero de reparación, tixotrópico, clase R3, resistente a los sulfatos, SikaRep®-2300 de Sika. Gris. Saco: 25 Kg
Sika®ep®-2300 Mortero de reparación, tixotrópico, clase R3, resistente a los sulfatos. Descripción del producto Mortero tixotrópico, monocomponente, reforzado con fibras sintéticas, formulado a base de cementos resistentes al ataque por sulfatos, áridos seleccionados y aditivos especiales. Usos . Restauración del hormigón original (Principio 3 de la norma EN 1504-9) . Refuerzo estructural del hormigón (Principio 4 de la norma EN 1504-9) . Interior y exterior. Horizontal y vertical . Reparación y/o refuerzo estructural de frentes de forjado, pilares, jácenas, muros y estructuras de hormigón armado en edificación . Reparación y/o refuerzo estructural de pilas, estribos, vigas de puente y estructuras de hormigón armado en obra civil . Reparación y/o refuerzo estructural de pantalanes y estructuras marinas de hormigón armado . Consultar con el Departamento Técnico cualquier aplicación diferente a las especificadas Código EAN: 7612895652245

**MQCMPH237** h Máquina proyección por vía húmeda tipo Aliva®-237
El AL-237 es una máquina de proyección de hormigón compacta para vía seca, así como para aplicaciónes de mortero en vía húmeda de pequeño tamaño. La escasa altura de llenado de la tolva permite el manejo de materiales premezclados con poco esfuerzo. El FC integrado (cambiador de frecuencia), permite una velocidad variable del rotor, y con ello, la capacidad de transporte específica para cada aplicación. Con un rango de capacidad de transporte que va desde los 0,4 hasta los 4,0 m3/h, el AL-237 es recomendable para todo tipo de trabajo de proyección por vía seca.
