# Mortero de reparación estructural Sika Monotop®-612 aplicado a mano en regeneración de hormigón (Espesor: 2 cm)

- Propiedad del archivo: CONSTRUNARIO
- Formato: FIEBDC-3/2012
- Programa: Construnario Versión 3.51
- Fecha de los precios: 29/07/2024
- Divisa: EUR
- Código: sika-sau (10/09/2024)

**PUSIK-042** m2 Mortero de reparación estructural Sika Monotop®-612 aplicado a mano en regeneración de hormigón (Espesor: 2 cm)
Mortero de reparación estructural, a base de cemento, áridos seleccionados, reforzado con fibras y modificado con resinas sintéticas y humo de sílice, tipo Sika MonoTop®-612 o similar, clase R3 según UNE-EN 1504-3, provisto del marcado CE según norma UNE-EN 1504-3, adherencia al soporte superior a 1,8 MPa (según EN 1542) y módulo de elasticidad superior a 25 GPa (según EN-13412), con resistencia al fuego, Euro clase A1 (según EN-13501-1) y una granulometría de 0 a 2 mm, aplicado a mano en capa de espesor entre 5 y 30 mm, con un consumo de 1,83 kg/m2 y mm,según indicaciones de la Hoja Técnica del producto, incluyendo suministro de materiales, aplicación, medios auxiliares y eliminación de residuos a vertedero. Inclusohumectación del soporte si no se requiere capa de imprimación, así como preparación de la mezcla con batidora manual y el posterior curado del mismo.

| Código | Ud | Descripción | Rendimiento | Precio |
|---|---|---|---|---|
| 92339SIK | kg | Mortero reparación, monocomponente, a base cemento, Sika Monotop® 612 de Sika. Gris. Saco: 25 Kg (material; 30/07/2024) | 36.600 | 1.49 |
| MOC001 | h | Oficial 1ª (mano de obra) | 0.300 | 20.91 |
| MOC002 | h | Peón especialista (mano de obra) | 0.300 | 17.03 |
| %CO5 | % | Costes indirectos (10/09/2024) | 2.000 % |  |

## Recursos

**92339SIK** kg Mortero reparación, monocomponente, a base cemento, Sika Monotop® 612 de Sika. Gris. Saco: 25 Kg
Sika Monotop® 612 Mortero de reparación, monocomponente, a base de cemento, resinas sintéticas, humo de sílice y reforzado con fibras Descripción del producto: Mortero tixotrópico monocomponente a base de cemento y cargas especiales, resinas sintéticas, humo de sílice y reforzado con fibras de poliamida. Después de amasado con agua presenta un aspecto gris oscuro. Usos: . Regeneración del hormigón en capa gruesa, tanto en superficies verticales, como techos. . Regularización de superficies de hormigón o mortero de cemento, previamente a la aplicación de una pintura. . Reparación de elementos de hormigón. . Rejuntado de elementos prefabricados. Código EAN: 8428868026192
