# Revestimiento con Sika MonoTop®-620, gris, mediante aplicación por proyección, en espesor de 1,5 mm

- Propiedad del archivo: CONSTRUNARIO
- Formato: FIEBDC-3/2012
- Programa: Construnario Versión 3.51
- Fecha de los precios: 29/07/2024
- Divisa: EUR
- Código: sika-sau (10/09/2024)

**PUSIK-062** kg Revestimiento con Sika MonoTop®-620, gris, mediante aplicación por proyección, en espesor de 1,5 mm
Reparación y revestimiento de hormigón con mortero de reparación de capa fina, monocomponente a base de cemento, áridos seleccionados, humo de sílice y resinas sintéticas, de clase R3 según UNE-EN 1504-3, tipo Sika MonoTop®-620 o similar, con marcado CE según UNE-EN 1504-3, con una adherencia superior a 2,0 MPa (según EN-1542) y resistencia a compresión superior a 43 MPa (según EN-12190), módulo de elasticidad mayor de 22 GPa (según EN-13412), con un consumo aproximado de 1,75 kg/m2 y mm de espesor, aplicado mediante equipos de proyección mecánica de vía húmeda, con un espesor medio de hasta 1,5 mm, siguiendo las indicaciones de la Hoja Técnica del producto, incluyendo suministro de materiales, aplicación, medios auxiliares y eliminación de residuos a vertedero. Incluso preparación del soporte, limpieza a presión y aspiración de polvo y la humectación del soporte si no se requiere una imprimación de adherencia, así como preparación de la mezcla con batidora manual

| Código | Ud | Descripción | Rendimiento | Precio | Importe |
|---|---|---|---|---|---|
| 92340SIK | kg | Mortero de reparación en capa fina, monocomponente, Sika Monotop®-620 de Sika. Gris (material; 30/07/2024) | 2.630 | 1.75 | 4.60 |
| MQCECARENA | h | Equipo chorro de arena (maquinaria) | 0.050 | 4.18 | 0.21 |
| MQCFRATAS | h | Fratasadora (maquinaria) | 0.050 | 4.5 | 0.23 |
| MQCBH2O | h | Bomba de agua (maquinaria) | 0.050 | 1.42 | 0.07 |
| MQCMPH237 | h | Máquina proyección por vía húmeda tipo Aliva®-237 (maquinaria) | 0.100 | 81.14 | 8.11 |
| MOC001 | h | Oficial 1ª (mano de obra) | 0.100 | 20.91 | 2.09 |
| MOC002 | h | Peón especialista (mano de obra) | 0.100 | 17.03 | 1.70 |
|  |  | Costes directos |  |  | 17.01 |

## Recursos

**92340SIK** kg Mortero de reparación en capa fina, monocomponente, Sika Monotop®-620 de Sika. Gris
Sika Monotop®-620 Mortero de reparación en capa fina, monocomponente, a base de cemento, resinas sintéticas y humo de sílice Descripción del producto: Mortero monocomponente, a base de cemento, áridos seleccionados, humo de sílice y resinas sintéticas Usos: Puede aplicarse, con armadura o sin ella, sobre superficies de hormigón, mortero de obra o morteros de la gama Sika Top® / Sika Monotop®, y está indicado para: . Sellado de poros, sobre soporte de hormigón o mortero. . Revestimiento en capa delgada de elementos estructurales verticales u horizontales en Edificación e Ingeniería Civil. . Regularización de superficies de hormigón. . Reparaciones de pequeño espesor: relleno de coqueras, nidos de grava en el hormigón, etc. . Trabajos de reparación de aristas, reperfilado de labios de juntas, etc. Código EAN: 8428868026284

**MQCMPH237** h Máquina proyección por vía húmeda tipo Aliva®-237
El AL-237 es una máquina de proyección de hormigón compacta para vía seca, así como para aplicaciónes de mortero en vía húmeda de pequeño tamaño. La escasa altura de llenado de la tolva permite el manejo de materiales premezclados con poco esfuerzo. El FC integrado (cambiador de frecuencia), permite una velocidad variable del rotor, y con ello, la capacidad de transporte específica para cada aplicación. Con un rango de capacidad de transporte que va desde los 0,4 hasta los 4,0 m3/h, el AL-237 es recomendable para todo tipo de trabajo de proyección por vía seca.
