# Revestimiento con Sikaguard®-720 EpoCem®, aplicado por proyección, espesor 2,0 mm

- Propiedad del archivo: CONSTRUNARIO
- Formato: FIEBDC-3/2012
- Programa: Construnario Versión 3.51
- Fecha de los precios: 29/07/2024
- Divisa: EUR
- Código: sika-sau (10/09/2024)

**PUSIK-068** m2 Revestimiento con Sikaguard®-720 EpoCem®, aplicado por proyección, espesor 2,0 mm
Revestimiento, nivelado y acabado de superficies de hormigón con una capa de micromortero de tres componentes a base de cemento modificado con resina epoxi, clase R4 según UNE-EN 1504-3, Sikaguard®-720 EpoCem® o similar, con marcado CE según UNE-EN 1504-2 y UNE-EN 1504-3, con una adherencia superior a 2,0 MPa (según EN-1542) y resistencia a compresión superior a 45 MPa (según EN-12190), con un consumo aproximado de 2 kg/m2 y mm de espesor, aplicado mediante proyección mecánica, bien mediante proyección en vía húmeda, o con pistola de tolva, con un espesor medio de hasta 2,0 mm, siguiendo las indicaciones de la Hoja Técnica del producto, incluyendo suministro de materiales, aplicación, medios auxiliares y eliminación de residuos a vertedero. Incluso preparación del soporte, limpieza a presión y aspiración de polvo y la humectación del soporte, así como preparación de la mezcla con batidora eléctrica.

| Código | Ud | Descripción | Rendimiento | Precio | Importe |
|---|---|---|---|---|---|
| SIK_92315 | kg | Micromortero de tres componentes, Sikaguard®-720 EpoCem® de Sika. Gris. A+B+C. Lote: 21 Kg (material; 30/07/2024) | 4.000 | 4.41 | 17.64 |
| MQCMPH237 | h | Máquina proyección por vía húmeda tipo Aliva®-237 (maquinaria) | 0.200 | 81.14 | 16.23 |
| MOC001 | h | Oficial 1ª (mano de obra) | 0.200 | 20.91 | 4.18 |
| MOC002 | h | Peón especialista (mano de obra) | 0.200 | 17.03 | 3.41 |
|  |  | Costes directos |  |  | 41.46 |

## Recursos

**SIK_92315** kg Micromortero de tres componentes, Sikaguard®-720 EpoCem® de Sika. Gris. A+B+C. Lote: 21 Kg
Sikagard®-720 EpoCem® es un mortero tixotrópico de tres componentes, a base de cemento modificado con resina epoxi, de textura muy fina, para nivelación y acabado de superficies de hormigón, mortero o piedra. USOS ? Como capa de nivelación en capa fina. ? Reparación de nidos de grava y coqueras. ? Protección de elementos de hormigón en ambientes agresivos. ? En obras nuevas o de reparación, en ambientes químicos agresivos. ? Aplicación sobre hormigón con humedad, incluso sobre hormigón fresco. ? Como barrera temporal de humedad para la aplicación de revestimientos posteriores. ? Como sellador de poros para el reperfilado, alisado y nivelación de superficies de hormigón. ? Adecuado para el Control de Humedad (Principio 2, método 2.3 de la UNE-EN 1504-9). ? Adecuado para trabajos de reparación de hormigón (Principio 3, método 3.1 y 3.3 de la UNE-EN 1504-9). ? Adecuado para la Resistencia Física (Principio 5, método 5.1 de la UNE-EN 1504-9). ? Adecuado para la conservación o restauración del pasivado (Principio 7, método 7.1 y 7.2 de la UNE-EN 1504-9). ? Adecuado para Incrementar la Resistividad (Principio 8, método 8.3 de la UNE-EN 1504-9). ? Para uso en interiores y exteriores. CARACTERISTICAS / VENTAJAS ? Mejor resistencia química que un mortero PCC. Excelente protección del hormigón en ambientes agresivos. ? Impermeable. ? Permeable al vapor de agua. Rango de aplicación: de 0,5 a 3 mm en superficies verticales y horizontales. ? Excelente adherencia a hormigón húmedo o seco. Rápido revestimiento con otros productos de acabado. ? Se puede aplicar por medios manuales o mecánicos (proyección húmeda). ? No requiere revestimiento posterior. Puede dejarse visto. ? Buena textura y acabado superficial final.

**MQCMPH237** h Máquina proyección por vía húmeda tipo Aliva®-237
El AL-237 es una máquina de proyección de hormigón compacta para vía seca, así como para aplicaciónes de mortero en vía húmeda de pequeño tamaño. La escasa altura de llenado de la tolva permite el manejo de materiales premezclados con poco esfuerzo. El FC integrado (cambiador de frecuencia), permite una velocidad variable del rotor, y con ello, la capacidad de transporte específica para cada aplicación. Con un rango de capacidad de transporte que va desde los 0,4 hasta los 4,0 m3/h, el AL-237 es recomendable para todo tipo de trabajo de proyección por vía seca.
