# Revestimiento con Sikaguard®-720 EpoCem®, aplicado a mano, espesor 2 mm

- Propiedad del archivo: CONSTRUNARIO
- Formato: FIEBDC-3/2012
- Programa: Construnario Versión 3.51
- Fecha de los precios: 29/07/2024
- Divisa: EUR
- Código: sika-sau (10/09/2024)

**PUSIK-072** m2 Revestimiento con Sikaguard®-720 EpoCem®, aplicado a mano, espesor 2 mm
Revestimiento, nivelado y acabado de superficies de hormigón con una capa de micromortero de tres componentes a base de cemento modificado con resina epoxi, clase R4 según UNE-EN 1504-3, Sikaguard®-720 EpoCem® o similar, con marcado CE según UNE-EN 1504-2 y UNE-EN 1504-3, con una adherencia superior a 2,0 MPa (según EN-1542) y resistencia a compresión superior a 45 MPa (según EN-12190), con un consumo aproximado de 2 kg/m2 y mm de espesor, aplicado a mano con una espátula, con un espesor de capa hasta 2 mm, siguiendo las indicaciones de la Hoja Técnica del producto, incluyendo suministro de materiales, aplicación, medios auxiliares y eliminación de residuos a vertedero. Incluso preparación del soporte, limpieza a presión y aspiración de polvo y la humectación del soporte, así como preparación de la mezcla con batidora eléctrica.

| Código | Ud | Descripción | Rendimiento | Precio | Importe |
|---|---|---|---|---|---|
| SIK_92315 | kg | Micromortero de tres componentes, Sikaguard®-720 EpoCem® de Sika. Gris. A+B+C. Lote: 21 Kg (material; 30/07/2024) | 4.000 | 4.41 | 17.64 |
| MOC001 | h | Oficial 1ª (mano de obra) | 0.350 | 20.91 | 7.32 |
| MOC002 | h | Peón especialista (mano de obra) | 0.350 | 17.03 | 5.96 |
|  |  | Costes directos |  |  | 30.92 |

## Recursos

**SIK_92315** kg Micromortero de tres componentes, Sikaguard®-720 EpoCem® de Sika. Gris. A+B+C. Lote: 21 Kg
Sikagard®-720 EpoCem® es un mortero tixotrópico de tres componentes, a base de cemento modificado con resina epoxi, de textura muy fina, para nivelación y acabado de superficies de hormigón, mortero o piedra. USOS ? Como capa de nivelación en capa fina. ? Reparación de nidos de grava y coqueras. ? Protección de elementos de hormigón en ambientes agresivos. ? En obras nuevas o de reparación, en ambientes químicos agresivos. ? Aplicación sobre hormigón con humedad, incluso sobre hormigón fresco. ? Como barrera temporal de humedad para la aplicación de revestimientos posteriores. ? Como sellador de poros para el reperfilado, alisado y nivelación de superficies de hormigón. ? Adecuado para el Control de Humedad (Principio 2, método 2.3 de la UNE-EN 1504-9). ? Adecuado para trabajos de reparación de hormigón (Principio 3, método 3.1 y 3.3 de la UNE-EN 1504-9). ? Adecuado para la Resistencia Física (Principio 5, método 5.1 de la UNE-EN 1504-9). ? Adecuado para la conservación o restauración del pasivado (Principio 7, método 7.1 y 7.2 de la UNE-EN 1504-9). ? Adecuado para Incrementar la Resistividad (Principio 8, método 8.3 de la UNE-EN 1504-9). ? Para uso en interiores y exteriores. CARACTERISTICAS / VENTAJAS ? Mejor resistencia química que un mortero PCC. Excelente protección del hormigón en ambientes agresivos. ? Impermeable. ? Permeable al vapor de agua. Rango de aplicación: de 0,5 a 3 mm en superficies verticales y horizontales. ? Excelente adherencia a hormigón húmedo o seco. Rápido revestimiento con otros productos de acabado. ? Se puede aplicar por medios manuales o mecánicos (proyección húmeda). ? No requiere revestimiento posterior. Puede dejarse visto. ? Buena textura y acabado superficial final.
