# Pegado con adhesivo Sikadur®-32 Fix

- Propiedad del archivo: CONSTRUNARIO
- Formato: FIEBDC-3/2012
- Programa: Construnario Versión 3.51
- Fecha de los precios: 29/07/2024
- Divisa: EUR
- Código: sika-sau (10/09/2024)

**PUSIK-093** m2 Pegado con adhesivo Sikadur®-32 Fix
Pegado y unión de hormigón o mortero fresco sobre soporte endurecido, mediante un adhesivo dos componentes a base de resina epoxi sin disolventes, reforzadas con polisulfuros para proporcionar una buena adherencia, tipo Sikadur®-32 Fix o similar, con marcado CE según UNE EN 1504 - 4, con resistencia a tracción superior a 3 MPa (según UNE-EN 12636 y EN 1504-4) y módulo elástico superior a 2,3 GPa (según EN-13412), con un consumo de 0,5 kg/m2 aplicado a mano mediante brocha, rodillo o espátula de goma, siguiendo las indicaciones de las Hojas Técnicas de los producto, incluyendo suministro de materiales, aplicación, medios auxiliares y eliminación de residuos a vertedero. incluso preparación del soporte, limpieza a presión y aspiración de polvo, así como preparación de la mezcla con batidora eléctrica.

| Código | Ud | Descripción | Rendimiento | Precio | Importe |
|---|---|---|---|---|---|
| SIK_118691 | kg | Adhesivo a base de resinas epoxi, de dos componentes, Sikadur®-32 Fix de Sika. Ambarino. Lote: 1Kg (material; 30/07/2024) | 0.500 | 43.56 | 21.78 |
| MQCECARENA | h | Equipo chorro de arena (maquinaria) | 0.050 | 4.18 | 0.21 |
| MQCFRATAS | h | Fratasadora (maquinaria) | 0.050 | 4.5 | 0.23 |
| MQCBH2O | h | Bomba de agua (maquinaria) | 0.050 | 1.42 | 0.07 |
| MQCELH2OL | h | Equipo lanza agua limpieza (maquinaria) | 0.050 | 4.44 | 0.22 |
| MOC001 | h | Oficial 1ª (mano de obra) | 0.300 | 20.91 | 6.27 |
| MOC002 | h | Peón especialista (mano de obra) | 0.300 | 17.03 | 5.11 |
|  |  | Costes directos |  |  | 33.89 |

## Recursos

**SIK_118691** kg Adhesivo a base de resinas epoxi, de dos componentes, Sikadur®-32 Fix de Sika. Ambarino. Lote: 1Kg
Sikadur®-32 Fix Adhesivo a base de resinas epoxi, de dos componentes Descripción del producto: Adhesivo de dos componentes, a base de resinas epoxi sin disolventes, reforzadas con polisulfuros, que aplicado sobre superficies de hormigón viejo proporciona una unión perfecta con hormigón fresco. Usos: . Unión de hormigones endurecidos con frescos y en juntas de hormigonado, proporcionando uniones con resistencias mecánicas superiores a las del propio hormigón. . Como capa de adherencia para todos los morteros de resinas epoxi sobre soportes lisos de hormigón o mortero. Código EAN: 8428868004275
