# Pegado con adhesivo Sikadur®-32+

- Propiedad del archivo: CONSTRUNARIO
- Formato: FIEBDC-3/2012
- Programa: Construnario Versión 3.51
- Fecha de los precios: 29/07/2024
- Divisa: EUR
- Código: sika-sau (10/09/2024)

**PUSIK-094** m2 Pegado con adhesivo Sikadur®-32+
Pegado y unión de hormigón o mortero fresco sobre soporte endurecido, mediante un adhesivo estructural de dos componentes a base de resina epoxi, tolerable a la humedad, tipo Sikadur®-32+ o similar, con marcado CE según UNE EN 1504-4, con resistencia a tracción superior a 30 MPa (según ISO 527) y módulo elástico superior a 3,5 GPa (según ISO 527), con un consumo de 1 kg/m2, aplicado a mano mediante brocha, rodillo o espátula de goma, siguiendo las indicaciones de las Hojas Técnicas de los producto, incluyendo suministro de materiales, aplicación, medios auxiliares y eliminación de residuos a vertedero. Incluso preparación del soporte, limpieza a presión y aspiración de polvo, así como preparación de la mezcla con batidora eléctrica.

| Código | Ud | Descripción | Rendimiento | Precio | Importe |
|---|---|---|---|---|---|
| SIK_704580 | u | Adhesivo a base de resinas epoxi de dos componentes Sikadur-32+ de Sika. Lote: 4,5 Kg (material; 30/07/2024) | 1.000 | 19.09 | 19.09 |
| MQCECARENA | h | Equipo chorro de arena (maquinaria) | 0.050 | 4.18 | 0.21 |
| MQCFRATAS | h | Fratasadora (maquinaria) | 0.050 | 4.5 | 0.23 |
| MQCBH2O | h | Bomba de agua (maquinaria) | 0.050 | 1.42 | 0.07 |
| MQCELH2OL | h | Equipo lanza agua limpieza (maquinaria) | 0.050 | 4.44 | 0.22 |
| MOC001 | h | Oficial 1ª (mano de obra) | 0.300 | 20.91 | 6.27 |
| MOC002 | h | Peón especialista (mano de obra) | 0.300 | 17.03 | 5.11 |
|  |  | Costes directos |  |  | 31.20 |

## Recursos

**SIK_704580** u Adhesivo a base de resinas epoxi de dos componentes Sikadur-32+ de Sika. Lote: 4,5 Kg
Adhesivo estructural de dos componentes, tolerante a la humedad, a base de una combinación de resinas epoxi y cargas especiales, diseñado para usar a temperaturas entre + 10°C y + 30°C Usos Como adhesivo estructural para: ¦ Elementos de hormigón (incluida la unión entre hormigón fresco y endurecido) ¦ Piedra natural ¦ Cerámica, fibrocemento ¦ Mortero, ladrillos, mampostería ¦ Acero, hierro, aluminio ¦ Madera ¦ Poliéster / materiales de fibra de vidrio y resina epoxi ¦ Cristal Características/Ventajas Sikadur 32 EF/+ tiene las siguientes ventajas: ¦ Fácil de mezclar y aplicar ¦ Muy buena adherencia sobre la mayoría de los materiales de construcción. ¦ Adhesivo de alta resistencia ¦ Endurece sin retracción ¦ Componentes de diferente color (para control del mezclado) ¦ No necesita imprimación ¦ Elevadas resistencias mecánicas iniciales y finales ¦ Impermeable a los líquidos y al vapor de agua. ¦ Buena resistencia química Consumo: Aprox. 0,300-0,800 kg/m2, dependiendo de la naturaleza, la porosidad del soporte y la temperatura.
