# Pegado con adhesivo Sikadur®-32 Fix

- Propiedad del archivo: CONSTRUNARIO
- Formato: FIEBDC-3/2012
- Programa: Construnario Versión 3.51
- Fecha de los precios: 29/07/2024
- Divisa: EUR
- Código: sika-sau (10/09/2024)

**PUSIK-100** m2 Pegado con adhesivo Sikadur®-32 Fix
Pegado y unión de hormigón o mortero fresco sobre soporte endurecido, mediante un adhesivo dos componentes a base de resina epoxi sin disolventes, reforzadas con polisulfuros para proporcionar una buena adherencia, tipo Sikadur®-32 Fix o similar, con marcado CE según UNE EN 1504-4, con resistencia a tracción superior a 3 MPa (según UNE-EN 12636 y EN 1504-4) y módulo elástico superior a 2,3 GPa (según EN-13412), con un consumo de 0,5 kg/m2 aplicado a mano mediante brocha, rodillo o espátula de goma, siguiendo las indicaciones de las Hojas Técnicas de los producto, incluyendo suministro de materiales, aplicación, medios auxiliares y eliminación de residuos a vertedero. Incluso preparación de la mezcla con batidora eléctrica.

| Código | Ud | Descripción | Rendimiento | Precio | Importe |
|---|---|---|---|---|---|
| SIK_720715 | kg | Adhesivo a base de resinas epoxi, de dos componentes, Sikadur®-32 Fix de Sika. Ambarino. Lote: 4Kg (material; 30/07/2024) | 0.500 | 42.04 | 21.02 |
| MOC001 | h | Oficial 1ª (mano de obra) | 0.100 | 20.91 | 2.09 |
| MOC002 | h | Peón especialista (mano de obra) | 0.100 | 17.03 | 1.70 |
|  |  | Costes directos |  |  | 24.81 |

## Recursos

**SIK_720715** kg Adhesivo a base de resinas epoxi, de dos componentes, Sikadur®-32 Fix de Sika. Ambarino. Lote: 4Kg
Adhesivo de dos componentes, a base de resinas epoxi sin disolventes, reforzadas con polisulfuros, que aplicado sobre superficies de hormigón viejo proporciona una unión perfecta con hormigón fresco. Cumple con los requerimientos de UNE-EN 1504-4 Mostrar menos Posee muy buena adherencia sobre la mayoría de los soportes: hormigón, mortero, piedra, ladrillo, fi brocemento, aceros y metales, cristal y materiales sintéticos. Es impermeable a los líquidos y al vapor de agua. Endurece sin retracción.
