# Pegado con adhesivo Sikadur®-330

- Propiedad del archivo: CONSTRUNARIO
- Formato: FIEBDC-3/2012
- Programa: Construnario Versión 3.51
- Fecha de los precios: 29/07/2024
- Divisa: EUR
- Código: sika-sau (10/09/2024)

**PUSIK102** m2 Pegado con adhesivo Sikadur®-330
Impregnación con un adhesivo impregnante a base de resina epoxi bicomponente, para la aplicación de productos a base de tejidos de fibra de carbono (SikaWrap o similar) , tipo Sikadur®-330 o similar, con marcado CE según UNE EN 1504-4, con resistencia a tracción superior a 30 MPa (según ISO 527-3) y módulo elástico superior a 4 GPa (según ISO 527) con un consumo aproximado de 0,7 - 1,5kg/m2, aplicado a mano siguiendo las indicaciones de las Hojas Técnicas de los producto, incluyendo suministro de materiales, aplicación, medios auxiliares y eliminación de residuos a vertedero. Incluso preparación del soporte, limpieza a presión y aspiración de polvo, así como preparación de la mezcla con batidora eléctrica y su posterior curado.

| Código | Ud | Descripción | Rendimiento | Precio | Importe |
|---|---|---|---|---|---|
| SIK_671576 | kg | Impregnación a base de resina epoxi bicomponente, Sikadur®-330 de Sika. Gris (material; 30/07/2024) | 1.100 | 34.74 | 38.21 |
| MGEN036 | h | Equipo de inyección manual de resinas (maquinaria) | 0.300 | 1.73 | 0.52 |
| MOC001 | h | Oficial 1ª (mano de obra) | 0.300 | 20.91 | 6.27 |
| MOC002 | h | Peón especialista (mano de obra) | 0.300 | 17.03 | 5.11 |
|  |  | Costes directos |  |  | 50.11 |

## Recursos

**SIK_671576** kg Impregnación a base de resina epoxi bicomponente, Sikadur®-330 de Sika. Gris
Sikadur®-330 Impregnación a base de resina epoxi bicomponente Descripción del producto: Sikadur® 330 es un adhesivo impregnante, a base de resina epoxi, bicomponente, tixotrópico y libre de disolventes. Usos: . Resina de impregnación para la aplicación de tejido de refuerzo SikaWrap® para aplicación por método seco. . Resina de imprimación para el sistema de aplicación húmedo. . Adhesivo estructural para el pegado de laminados Sika® CarboDur®, en superficies muy lisas. Código EAN: 7612895699929
