# Relleno y anclaje de elementos con SikaGrout®-212 Fluid

- Propiedad del archivo: CONSTRUNARIO
- Formato: FIEBDC-3/2012
- Programa: Construnario Versión 3.51
- Fecha de los precios: 29/07/2024
- Divisa: EUR
- Código: sika-sau (10/09/2024)

**PUSIK-104** kg Relleno y anclaje de elementos con SikaGrout®-212 Fluid
Relleno bajo placas, de grietas o anclaje de elementos, con un mortero de altas resistencias mecánicas, monocomponente a base de cemento, fluido, de retracción compensada, tipo SikaGrout®-212 Fluid o similar, con marcado CE según UNE-EN 1504-6, con una resistencia a compresión superior a 74 MPa (28 días), una granulometría de entre 0 y 4 mm, un consumo aproximado de 2,3 kg/m2 y mm de espesor, aplicado mediante bombeo, con un espesor de entre 12 y 100 mm de capa, siguiendo las indicaciones de la Hoja Técnica del producto, incluyendo suministro de materiales, aplicación, medios auxiliares y eliminación de residuos a vertedero. Incluso preparación de la mezcla con batidora eléctrica.

| Código | Ud | Descripción | Rendimiento | Precio | Importe |
|---|---|---|---|---|---|
| SIK_785901 | kg | Grout cementoso de retracción compensada, Sika Grout-212 Fluid de Sika. Saco: 25 Kg (material; 30/07/2024) | 1.000 | 1.14 | 1.14 |
| MOC001 | h | Oficial 1ª (mano de obra) | 0.010 | 20.91 | 0.21 |
| MOC002 | h | Peón especialista (mano de obra) | 0.010 | 17.03 | 0.17 |
| MQCEPROYH | h | Equipo de proyección de hormigón (maquinaria) | 0.010 | 10.22 | 0.10 |
|  |  | Costes directos |  |  | 1.62 |

## Recursos

**SIK_785901** kg Grout cementoso de retracción compensada, Sika Grout-212 Fluid de Sika. Saco: 25 Kg
El SikaGrout®-212 Fluid es un grout cementoso monocomponente, preparado para mezclar con la adición de agua, de retracción compensada, de alto rendimiento, autonivelante y bombeable. Adecuado para bases de máquinas, rellenos de huecos y anclajes. Espesores: 12 - 100 mm. Alto rendimiento Altas resistencias finales Retracción compensada
