# Sikadur®-42+ LE

- Propiedad del archivo: CONSTRUNARIO
- Formato: FIEBDC-3/2012
- Programa: Construnario Versión 3.51
- Fecha de los precios: 29/07/2024
- Divisa: EUR
- Código: sika-sau (10/09/2024)

**PUSIK-109** dm3 Sikadur®-42+ LE
Vertido de mortero autonivelante de elevada fluidez y altas resistencias mecánicas, sin retracción, a base de resinas epoxi, para el anclaje de armaduras en el hormigón, fijación y anclaje de pernos en superficies horizontales, o rellenos de grietas y oquedades o bien bajo placas de apoyo tipo Sikadur®-42+ LE, con un consumo de 1,9 kg/l y con modulo de elasticidad de 17 GPa (según ISO 527), con Marcado CE como producto para anclajes de armaduras de acero según EN 1504-6:2006, aplicado por medios manuales de vertido, en capas de 25 a 300 mm. Incluso preparación de la mezcla por medio de una batidora eléctrica.

| Código | Ud | Descripción | Rendimiento | Precio | Importe |
|---|---|---|---|---|---|
| SIK_769153 | kg | Mortero autonivelante, a base de resinas epoxi, de 3 componentes, Sikadur-42+ LE de Sika. Lote: 5 Kg (material; 30/07/2024) | 2.000 | 9.73 | 19.46 |
| MOC001 | h | Oficial 1ª (mano de obra) | 0.300 | 20.91 | 6.27 |
| MOC002 | h | Peón especialista (mano de obra) | 0.300 | 17.03 | 5.11 |
|  |  | Costes directos |  |  | 30.84 |

## Recursos

**SIK_769153** kg Mortero autonivelante, a base de resinas epoxi, de 3 componentes, Sikadur-42+ LE de Sika. Lote: 5 Kg
Mortero autonivelante, a base de resinas epoxi, de 3 componentes. Consumo: Aprox. 1,9 Kg por litro de mezcla.
