# Sika AnchorFix® -1

- Propiedad del archivo: CONSTRUNARIO
- Formato: FIEBDC-3/2012
- Programa: Construnario Versión 3.51
- Fecha de los precios: 29/07/2024
- Divisa: EUR
- Código: sika-sau (10/09/2024)

**PUSIK-110** dm3 Sika AnchorFix® -1
Aplicación de un adhesivo de curado rápido a base de resina de poliéster, con espesor de capa máximo de 3mm, Resistencia a compresión de 60 MPa (según ASTMD 695), modulo elástico de 3500 N/mm2 (según la ASTM D 695), tipo Sika AnchorFix®-1, (según ETAG 029 y ETAG 001-5), aplicado manualmente con cartucho y pistola. Incluso limpieza del taladro y de las varillas mediante cepillos y bombas de soplado, la inyección del adhesivo en el mismo y la inserción del anclaje deseado.

| Código | Ud | Descripción | Rendimiento | Precio | Importe |
|---|---|---|---|---|---|
| 497977SIK | u | Resina de poliéster de curado rápido p/anclajes químicos (300 cm3), Sika® AnchorFix®-1 de Sika. Gris claro (material; 30/07/2024) | 3.330 | 12.03 | 40.06 |
| MGEN036 | h | Equipo de inyección manual de resinas (maquinaria) | 0.200 | 1.73 | 0.35 |
| MOC001 | h | Oficial 1ª (mano de obra) | 0.200 | 20.91 | 4.18 |
| MOC002 | h | Peón especialista (mano de obra) | 0.200 | 17.03 | 3.41 |
|  |  | Costes directos |  |  | 48.00 |

## Recursos

**497977SIK** u Resina de poliéster de curado rápido p/anclajes químicos (300 cm3), Sika® AnchorFix®-1 de Sika. Gris claro
Sika® AnchorFix®-1 Adhesivo de curado rápido para anclajes Descripción del producto Adhesivo para anclajes de dos componentes a base de resina de poliéster en éster de metacrilato libre de estireno y disolventes Usos Como adhesivo de curado rápido para todo tipo de: . Redondos de acero corrugado. . Varillas roscadas . Pernos y sistemas de sujeción especiales. . Hormigón . Fábrica de ladrillo maciza o hueca Antes de la aplicación se deberá verificar mediante una prueba el comportamiento de adherencia, u otros problemas con el soporte como las manchas o la decoloración. Esto es debido a la diferencia de resistencia, composición y porosidad en soportes como: . Piedra natural . Roca sólida Código EAN: 7612895235158
